# Colector modular para geotermia

- Propiedad del archivo: CYPE INGENIEROS, S.A.
- Formato: FIEBDC-3/2002
- Divisa: EUR
- Costes indirectos: 3.00 %
- IVA: 21.00 %

## I Instalaciones

### IC Calefacción, climatización y A.C.S.

#### ICU Geotermia

**ICU030** m Colector modular para geotermia, de polietileno de alta densidad (PE 100), "MUOVITECH", de 40 mm de diámetro, para 2 circuitos, con conexiones para tubos de derivación de 40 mm de diámetro, para colocación en sala técnica.
Colector modular para geotermia, de polietileno de alta densidad (PE 100), "MUOVITECH", de 40 mm de diámetro, para 2 circuitos, con conexiones para tubos de derivación de 40 mm de diámetro, compuesto por módulo de impulsión con purgador de aire y llave de corte de 1" de diámetro para cada circuito secundario y módulo de retorno con purgador de aire y caudalímetro de 1" de diámetro para cada circuito secundario, para colocación en sala técnica. Totalmente montado, conexionado y probado.
Incluye: Replanteo del emplazamiento del colector. Colocación del colector. Conexionado de todos los circuitos.
Criterio de medición de proyecto: Número de unidades previstas, según documentación gráfica de Proyecto.
Criterio de medición de obra: Se medirá el número de unidades realmente ejecutadas según especificaciones de Proyecto.

| Código | Ud | Descripción | Rendimiento | Precio | Importe |
|---|---|---|---|---|---|
| mt38cgg010a | Ud | Colector modular para geotermia, de polietileno de alta densidad (PE 100), "MUOVITECH", de 40 mm de diámetro, para 2 circuitos, con conexiones para tubos de derivación de 40 mm de diámetro, compuesto por módulo de impulsión con purgador de aire y llave de corte de 1" de diámetro para cada circuito secundario y módulo de retorno con purgador de aire y caudalímetro de 1" de diámetro para cada circuito secundario, incluso abrazaderas, tacos, tornillos y material diverso para fijación. (material) | 1.000 | 852.00 | 852.00 |
| mo004 | h | Oficial 1ª calefactor. (mano de obra) | 1.020 | 19.42 | 19.81 |
| mo103 | h | Ayudante calefactor. (mano de obra) | 1.020 | 17.86 | 18.22 |
| % | % | Costes directos complementarios | 2 % | 890.03 | 17.80 |
|  |  | Costes directos |  |  | 907.83 |
