# Tubería para circuito de conexión de bomba de calor con colector

- Propiedad del archivo: CYPE INGENIEROS, S.A.
- Formato: FIEBDC-3/2002
- Divisa: EUR
- Costes indirectos: 3.00 %
- IVA: 21.00 %

## I Instalaciones

### IC Calefacción, climatización y A.C.S.

#### ICU Geotermia

**ICU040** m Tubería para circuito de conexión de bomba de calor con colector, enterrada, formada por tubo de polietileno de alta densidad (PE 100), "MUOVITECH", de 110 mm de diámetro exterior, PN=10 atm y 6,6 mm de espesor, SDR17.
Tubería para circuito de conexión de bomba de calor con colector, enterrada, formada por tubo de polietileno de alta densidad (PE 100), "MUOVITECH", de 110 mm de diámetro exterior, PN=10 atm y 6,6 mm de espesor, SDR17. Incluso accesorios y piezas especiales. Totalmente montada, conexionada y probada.
Incluye: Replanteo del recorrido de las tuberías, accesorios y piezas especiales. Colocación y fijación de la tubería, accesorios y piezas especiales. Conexionado de todos los circuitos.
Criterio de medición de proyecto: Longitud medida según documentación gráfica de Proyecto.
Criterio de medición de obra: Se medirá la longitud realmente ejecutada según especificaciones de Proyecto.

| Código | Ud | Descripción | Rendimiento | Precio | Importe |
|---|---|---|---|---|---|
| mt37sgg070sc | m | Tubo de polietileno de alta densidad (PE 100), "MUOVITECH", de 110 mm de diámetro exterior, PN=10 atm y 6,6 mm de espesor, SDR17, según UNE-EN 12201-2, con el precio incrementado el 10% en concepto de accesorios y piezas especiales. (material) | 1.000 | 29.37 | 29.37 |
| mo004 | h | Oficial 1ª calefactor. (mano de obra) | 1.878 | 19.42 | 36.47 |
| mo103 | h | Ayudante calefactor. (mano de obra) | 1.878 | 17.86 | 33.54 |
| % | % | Costes directos complementarios | 2 % | 99.38 | 1.99 |
|  |  | Costes directos |  |  | 101.37 |
