# Solución anticongelante agua-monoetilenglicol concentración de anticongelante puro del 98%

- Propiedad del archivo: CYPE INGENIEROS, S.A.
- Formato: FIEBDC-3/2002
- Divisa: EUR
- Costes indirectos: 3.00 %
- IVA: 21.00 %

**ICU110** l Solución anticongelante agua-monoetilenglicol concentración de anticongelante puro del 98%.
Suministro de solución anticongelante agua-monoetilenglicol concentración de anticongelante puro del 98%, para relleno de circuito de instalación de geotermia.
Criterio de medición de proyecto: Volumen estimado en función de las características de la instalación.
Criterio de medición de obra: Se medirá el volumen realmente suministrado según especificaciones de Proyecto.

| Código | Ud | Descripción | Rendimiento | Precio | Importe |
|---|---|---|---|---|---|
| mt37sgg120a | l | Solución anticongelante agua-monoetilenglicol "MUOVITECH", concentración de anticongelante puro del 98%, para relleno de circuito de instalación de geotermia. (material) | 1.000 | 4.50 | 4.50 |
| % | % | Costes directos complementarios | 2 % | 4.50 | 0.09 |
|  |  | Costes directos |  |  | 4.59 |
